# Geschwister-Scholl-Gymnasium
Angebotsaufforderung (GAEB 90, DA83)
DV-Nummer: 1064
Währung: EUR

## Kompaktstation 1600kVA - Schulgebäude
Datum: 21.08.26

### Titel 01 Kompaktstation Trafoanlage

*Hinweis*
Baubeschreibung

Sanierung des Geschwister-Scholl-Gymnasiums in Wetter
(Ruhr).

Adresse

Hoffmann-von-Fallersleben-Straße 28
58300 Wetter (Ruhr)

Sanierung eines 7 geschossigen Schulgebäudes.

Der gesamte Leistungsbedarf des Schulgebäudes inkl.
Schwimmhalle wird auf ca. 1.150 kW
kalkuliert.

Eine PV-Anlage ist auf dem Dach des Schulgebäudes und
der Sporthalle vorgesehen.

Die Einspeisung der Kompaktstation erfolgt
mittelspannungsseitig aus dem 10/12 kV-Netz der
AVU-Netz.

Es ist eine mittelspannungsseitge Messung vorgesehen.

Flächenangaben

Schulgebäude 7-geschossig
Ebene 03
Ebene 02
Ebene 01
Ebene 00
UG - Untergeschoss
KG - Kellergeschoss
GG - Gartengeschoss

*Hinweis*
Nachfolgende Leistungen sind einzukalkulieren:

- die betriebsfertige Lieferung und Montage
- die erforderlichen Erd- und Fundamentierungsarbeiten
- die komplette Verdrahtung
- Zähler bzw. Wandlereinbau
- alle erforderlichen Klemmen entsprechend dem
Nennstrom
  der zugehörigen Schaltgeräte
(Schaltanlagenreihenklemmen
  mit Nullleitertrennklemmen, SL-Klemmen und
  Phasenklemmen)
- das erforderliche Klein-, Isolier- und
Befestigungsmaterial
- die komplette Beschriftung
- Einweisung in die Anlage usw.
- erforderliche Wartungsarbeiten

Die Vorbereitung des Anschlussortes ist Bestandteil der
Ausschreibung und entsprechend zu kalkulieren.

Die Baugrößen sind gemäß produktneutraler Planung
ermittelt
worden. Die Maße können sich je nach angebotenem
Produkt
ändern. Vor der Bestellung ist eine Abstimmung mit der
Fachbauleitung erforderlich.

Die Koordinationsleistungen mit dem Netzversorger, die
Erstellung der Werk- und Montagepläne und die
Erbringungen
der erforderlichen Nachweise sind im EP
einzukalkulieren.

Weiter sind folgende Leistungen im Einheitspreis
einzukalkulieren:

Transport:
Der Stationspreis versteht sich frei Baustelle bei
Hintransport
nach Wetter (Ruhr) unter der Voraussetzung, dass der
Zufahrtsweg unmittelbar bis zum Aufstellort der Station
ungehindert erreichbar, geeignet dimensioniert und
belastbar ist
und mit einem normalen LKW befahren werden kann.

Druckberechnung:
Entsprechend der DIN VDE 0670, Teil 6 Abschnitt 6.108
"Prüfung des Verhaltens bei inneren Fehlern", hier
Störlichtbogen
Störlichtbögen an Mittelspannungsanlagen können zu
einer
Gefährdung der elektrischen Betriebsmittel, des
Stationsgebäudes und des Bedienerpersonals führen. Die
Gefährdung ist eine direkte Folge der möglichen
Auswirkungen
von Störlichtbögen auf ihre Umgebung.

Durch die starke Erwärmung der unmittelbaren Umgebung
des
Lichtbogens stellt sich ein Überdruck ein und es kommt
zu einer
thermischen und mechanischen Belastung der Anlage und
der
Schaltanlagenräume.
Eine angepasste Druckentlastungskonzeption, in Form
einer
Berechnung der Drücke und der Empfehlung auf
entsprechenden Druckentlastungen, können zu einer
deutlichen
Reduzierung der Belastung führen und erlauben eine
sicherheitstechnische Optimierung.

Druckberechnung durchführen und Dokumentation liefern.

Koordination mit dem örtlichen Versorger:
Sämtliche Leistungen sind mit dem örtlichen Versorger
eng
abzustimmen und zu koordinieren.
Die Montageunterlagen einschl. der Bestandsanlagen
sind den
Stadtwerken / AVU-Netz zur Freigabe vorzulegen. Die
Montage
darf nur nach freigegebenen Unterlagen erfolgen.
Die Montage des Zählers und Mittelspannungswandlers
sind
einzukalkulieren.

Übergeordneter Entkupplungsschutz:
Der erforderliche übergeordnete Entkupplungsschutz (Q-U
Schutz) einschl. der USV-Anlage ist vollumfänglich,
unabhängig
vom späteren Aufbau der PV-Nalage auf dem Dach der
Sporthalle sowie auf dem Dach des Schulgebäudes,
bereits im
Zuge der Lieferung und Montage der Kompaktstation
vorzusehen. Die erforderlichen Mehrkernwandler auf
Spannungs- und Stromseite sind mit dem örtlichen
Versorger
abzustimmen und entsprechnd einzuplanen bzw. abzurufen.

Abnahme und Inbetriebnahme
Abnahme und Inbetriebnahme zusammen mit dem EVU an
einem Termin.

Einweisung Betreiber:
Einweisung des Bedienungspersonals des Auftraggebers
sowie
des Versorgers und Übergabe von Betriebs- und
Wartungsanleitungen.

Schnittstellen werden im Vorfeld besprochen und
abgestimmt.

Dem Auftraggeber entstehen durch nicht koordinierte
Leistungen keine Mehrkosten.

Das Verlegen und Anschließen sämtlicher externer
Niederspannungsleitungen erfolgt durch den AN Elektro.

Dokumentation
Eine vollständige Dokumentation mit Hardcopy bzw. PDF
und 1
x Satz in Papier ist zu übergeben.

Die Kompaktstation kann im Werk des Herstellers
komplett
zusammengebaut werden und als ein Stück geliefert
werden.

Sollten zur Genehmigung beim zuständigen EVU technische
Änderungen erforderlich sein, werden die Mehrkosten als
Nachtrag angeboten.
Um diese Kosten zu vermeiden, sollte die Abstimmung
vor der
Bestellung erfolgen.
Dokumentationsunterlagen werden nur im Hardcopy- bzw.
PDF
ausgegeben.

Erstellung der notwendigen Außenerdungsanlage
Erstellung der notwendigen hoch- und
niederspannungsseitigen
Erdungsanlage

**01.10 Kompaktstation**
Netzversorger: AVU-Netz GmbH
Einspeisung: Ring
Spannungsebene: 10/12 kV/400V

Gehäuse

Mindestanforderung
Außenabmessungen: L ca. 3,87m x B ca. 2,62m x H ca.
2,95m
Baukörper Sichtbeton: wu-Leichtbeton (mind. LC25/28)
nach
DIN EN 206-1 und DIN 1045-2:2008-08 für alle Bauteile
Feuchteklasse: WF (WA)
Dach Sichtbeton: wu-Leichtbeton (mind. LC25/28) nach
DIN EN 206-1 und DIN 1045-2:2008-08 für alle Bauteile
Feuchteklasse: WF (WA)
Expositionsklasse(n):
für Außenbauteile XC4, XF1
für Innenbauteile XC1
Betondeckung:
außen cmin, dur = 2,5 cm
innen cmin, dur = 1,5 cm
Bewehrung: gerippter Betonstabstahl und Matten der
Stahlsorte
B500A nach DIN 488:2009-08, Streckgrenze fyk = 500
N/mm²,
normalduktil
Wanne: Mittelspannungsseitig 3 Stück HSI 150,
ohne Systemdeckel, Niederspannungsseitig offen mit
feststehender Vorsatzplatte, die Wanne ist ohne
zusätzliche
Beschichtung öldicht nach WHG Abschnitt 3

inkl. 1 Stück Baustromdurchführung
inkl. 1 Stück Antennendurchführung
2 Stück Systemdeckel HSI 150 D3/58

Fassadengestaltung / Anstricharbeiten:
Seitenwände in Kunststoff-Reibeputz mit Anstrich nach
RAL
Farbtonkarte (außer Aluminium- und Signalfarben)
Dach in Sichtbeton mit Anstrich nach RAL Farbtonkarte
(außer Aluminium- und Signalfarben)
Sockelanstrich 20 cm nach RAL-Farbtonkarte
(außer Aluminium- und Signalfarben)

Türen, Be- und Entlüftung:
Ausführung: max. Trafogröße: 1600 kVA

Für den Niederspannungsraum:
1 doppelflgl. Alutür, mit ganzer Lüftung, mit
Türfeststeller und
Cu-Erdungsband, Lüftungsgitter in der Tür ist
stochersicher
gemäß DIN EN 60529, mit Insektenschutz aus einem
V2A-Streckgitter inkl.1 Stück Schwenkhebelschloss mit
2-Punktverriegelung für Doppelschließung

Für den Mittelspannungsraum:
1 doppelflgl. Alutür, ohne Lüftung, einwandig, mit
Türfeststeller
und Cu-Erdungsband inkl. 1 Stück Schwenkhebelschloss
mit
2-Punktverriegelung für Doppelschließung

Für den Traforaum:
1 einflgl. Alutür, mit ganzer Lüftung, mit
Türfeststeller und
Cu-Erdungsband, Lüftungsgitter in der Tür ist
stochersicher
gemäß DIN EN 60529, mit Insektenschutz aus einem
V2A-Streckgitter inkl. 1 Stück Schwenkhebelschloss mit
2-Punktverriegelung für Einfachschließung

Für den FW-Raum:
1 einflgl. Alutür, mit ganzer Lüftung, mit
Türfeststeller und
Cu-Erdungsband, Lüftungsgitter in der Tür ist
stochersicher
gemäß DIN EN 60529, mit Insektenschutz aus einem
V2A-Streckgitter inkl. 1 Stück Schwenkhebelschloss mit
2-Punktverriegelung für Doppelschließung

Weiteres Zubehör / Dienstleistungen
Beleuchtungsanlage bestehend aus je einer LED IP65 mit
einem Türkontaktschalter für den MS- und NS-Bereich,
Warn- und Hinweisbeschilderung bestehend aus 2 Stück
Spannungsblitz-Dreiecken WS1 mit Zusatzschild ZS2
"Hochspannung Lebensgefahr" an MS- und Trafotür außen,
1 Stück "VDE-Bestimmung für den Betrieb", DIN VDE
0105-1
1 Stück "Merkblatt für die Bekämpfung von Bränden
  DIN VDE 0132
1 Stück "5 Sicherheitsregeln", DIN VDE 0132
1 Stück "Erste-Hilfe" BGI 510-1
1 Stück "Nicht Schalten", Magnet pro Feld, Ø 100 mm
1 Stück "Geerdet und kurzgeschlossen",
  Magnet pro Feld, blau weiß
1 Stück Schaltplantasche
1 Stück Lieferung, Montage und Verdrahtung eines
  Fernwirkschrankes
Fabrikat: Signalgeber/Ferwirk Baustein
Einbau im Schaltschrank AE 1058.500,
Abmessung B x H x T = 500 x 700 x 250 mm
Aufbau und Ausrüstung Vorgabe Stadtwerke Kleve
1. Auflegen aller Signale und Meldungen aus der
Schaltanlage
2. Anschluss MOTBUS aus der Schaltanlage
3. Anschluss der Spannungsversorgung FWT von der NSHV
4. Lieferung der Bauteile Zubehör gemäß Hersteller
5. Parametrierung der Fernwirktechnik durch Hersteller
anhand
  Signalliste
6. Inbetriebnahme der Fernwirktechnik durch Hersteller
auf
  Baustelle, bzw. bei Anbieter
1 Stück Montage und Verdrahtung des bauseits
beigestellten
  Gateways (EVU Beistellung, muss durch AN/Bieter
rechtzeitig
  angefordert werden)
   - Anschließen der Dachantenne (gehört zum Gateway)
   - Anschließen des FW-Schrankes
1 Stück Potentialausgleichsschiene (PAS), Cu 40 x 5,
verzinnt,
  auf 1kV-Stützer mit 8 Anschlüssen, M12, mit
  M12-Setzmuttern und M12-Schrauben bestückt,
  Länge = 280 mm

Mittelspannungsraum:
Lieferung, Einbau und Sekundärverdrahtung einer
SF6-frei-isolierten Mittelspannungs-Schaltanlage nach
DIN EN
62271-200 (VDE 0671 Teil 200)

Schaltgruppe: R-R-T
Bemessungsspannung 12/24 kV / AC 50Hz
Bemessungsstoßstrom 50 kA
Bemessungskurzzeitstrom 1 s 20 kA
Bemessungsbetriebsstrom
der Kabelabzweige 630 A
der Trafoabzweige 200 A
Bemessungs-Isolationspegel
Bem.-Kurzzeit-Stehwechselspannung 50 kV
Bem.-Stehblitzstoßspannung 125 kV
Sicherungsstichmaß 442 mm
inkl. 2 Stück Kabelabzweige

inkl.
Dreistellungs-Lasttrennschalter
Meldeschalter "1S + 1Ö" zur Fernmeldung
Motorantriebe DC 24 V, ansteuerbar über Feldgerät
kap. Spannungsanzeigesystem

Alle Meldungen und Signale vorbereitet für Anschluss
an FWT
inkl. MOTBUS-Verteiler zur Steuerung der Motorantriebe
über FWT

1 Stück Trafoabzweig
inkl.
Dreistellungs-Leistungsschalter mit HH-Sicherungsanbau
Hilfsschalter (Schalter und Erder)
elektrische Meldung "HH-Sicherung ausgelöst"
kap. Spannungsanzeigesystem

C-Konus am T-Feld
gesamter Block mit Hilfsschalter für
Betriebsbereitschaftsanzeige ohne HH-Sicherungen
einschl. Schaltanlagenzubehör wie Schalthebel etc.
3 Stück Spannungssensoren im Trafofeld

2/28/75 kV, 10.000/v3// 3,25/v3 Volt, f= 50 Hz

Genauigkeitsklasse: 0,5
Bürde: 200kOhm (+/- 1%), 350pF (+/- 10%)
Spannungsfaktor: 1,2 Un permanent, 1,9 Un 8h
inkl. Anschlussleitung geschirmt 3,6 m und
Stückprüfprotokoll
inkl. 2 Stück Erdungskabel, SN: ZZKW593109520
Lieferung und Einbau eines luftisolierten
Mittelspannungs-Messfeldes

Bestehend aus 1 Messfeld, luftisoliert,
inkl. Montage der bauseits frei Schaltanlagenwerk
beigestellten
MS-Verrechnungswandler

Bemessungsspannung: 12/24 kV
Bemessungbetriebsspannung: 10 kV
Bemessungsstehblitzstoßspannung: 125 kV
Bemessungsstehwechselspannung: 50 kV
Bemessungsfrequenz: 50 Hz
Bemessungsbetriebsstrom: 630 A
Bemessungskurzzeitstrom: 20 kA
Bemessungsstoßstrom: 50 kA
Bemessungskurzschlussdauer: 1 s
Bemessungsisolationspegel: nach VDE 0670, Teil 1000
Sendzimierverzinkte Einbaubleche zum Nachweis der
Störlichtbogenprüfung (Absorbertyp B 0.3)

MS-Verrechnungsmessung:
Liefern und montieren des Zählermessschrankes gemäß TAB
AVU-Netz GmbH (Lieferung, Montage und Anschluss der
Zähler
sowie der Zählermesssatztafel erfolgt bauseits durch
das EVU),
Verlegen der Messleitungen zwischen
MS-Verrechnungswandlern und Zählerschrank gemäß TAB
Stadtwerke Kleve

Hinweis:
Hierfür wird dem AN mit den genehmigten Unterlagen vom
EVU
ein Verdrahtungsplan mit genauen Angaben zur Verfügung
gestellt.

Traforaum:
Liefern und Montieren eines
Drehstrom-Öl-Innenraum-Transformators, Ausführung des
Transformators gemäß EU-Ökodesign-Richtline
(EU-R 2009/125/EG, EU-V-Nr. 548/2014, Stufe 2)

Verlustreihe: AAo - Ak
Ausführung: hermetik
Bemessungsleistung: 1600 kVA
Betriebsspannung: 10 / 0,4 kV / 50Hz
Umschaltbar: ±2x2,5%, 5-stufig
Schaltgruppe: Dyn5
Kurzschlussspannung uk: 6%
OS-seitig: Steckdurchführungen
US-seitig: Anschlussbolzen
Montage des Trafos auf Schwingungsdämpfer,
System gemäß Hersteller

Niederspannungsraum:
Liefern und montieren einer Niederspannungsverteilung
in
offener, berührungssicheren Bauweise (DGVU Abschnitt
3),
Fertigung der Verteilung entsprechend den gültigen
IEC-, EN bzw. VDE-Vorschriften

Bemessungsspannung: 230 / 400 V / AC 50 Hz
Bemessungsbetriebsstrom: ca.1800 A
Bemessungsspannung Hilfsstromkreise: 230 V / AC 50Hz
Schutzart: IP 2x

bestehend aus:
1 Stück Montageblech fvz.
1 Stück Einspeise-Sammelschienensystem 100x10 mm Cu
(L1-L2-L3-PEN),
Einspeisung von oben
1 Stück Quer-Sammelschienensystem 100x10 mm Cu
(L1-L2-L3-PEN),
3 Stück Stromwandler 2000-1500-1000//5 A, 10 VA, Kl. 1
auf
Messgerät verlegt
1 Stück Erdungsfestpunkt, M12

1 Stück Leistungsschalter als Einspeiseschalter
2500 A, Ic= 55kA,dreipolig schaltbar

mit Überstromauslösesystem mit Hilfsschalter 2Ö + 2S
(Die Schutzeinstellung des NS-LS erfolgt auf
Trafo-Nennstrom)
mit Anschlussmöglichkeit bis zu 6 x 240 mm pro Phase,

2 Stück NH-Sicherungslastschaltleiste, Gr. 2,

1 Stück NH-Sicherungslastschaltleiste, Gr. 0,

1 Stück NH-Sicherungslastschaltleiste, Gr. 2, 200 A, o
1 Stück V- Rahmenklemme bis 150 mm² Al/Cu Reserve
Abgang

1 Stück Kleinverteiler
1 Stück Kleinverteilergehäuse (Abm.: 370 x 302 x 221
mm)
1 Stück digitales Einbaumessgerät

inkl. Absicherung LSS B6A 3-polig "Messspannung"
inkl. Absicherung LSS B6A 1-polig "Hilfsspannung"
3 Stück Sicherheitskontakt Steckbuchsen Schwarz
inkl. Absicherung durch LSS B6A 3-polig "Messspannung"
1 Stück Schutzkontakt-Steckdose für Fronttafeleinbau
(RCD inkl.) inkl. Absicherung LSS B16A 1-polig
2 Stück Absicherung "FWA/ Schutz" LSS B16A 1-polig
Verteilung komplett aufgebaut und verdrahtet,
Stückprüfung gem. IEC 60439
inkl. deutschsprachiger Dokumentation
(Hardcopy bzw. PDF-Format)

bestehend aus:
Aufbauplan
1-poliges Übersichtschaltbild
3-poliger NS-Schaltplan
Klemmenplan
1 NS-Kabeltrageisen, 40x40x5, fvz.
ohne Befestigungsschellen

Kabelverbindungen:
Herstellen und Verlegen der
Mittelspannungs-Kabelverbindung
zwischen MS-Schaltanlage und Messfeld in 3 x 1 x 50
mm²/RM
16 N2XSY / 24 kV einschließlich Kabelschellen und
zweiseitigem Anschluss

Anschluss Schaltanlage:
Winkelstecker, Euromold, K430TB, ohne Metallkapselung

Anschluss Messfeld:
Aufschiebe-Endverschluss, Herstellen und Verlegen der
Mittelspannungs-Kabelverbindung zwischen Messfeld und
Transformator in 3 x 1 x 50 mm²/RM 16 N2XSY / 24 kV
einschließlich Kabelschellen und zweiseitigem Anschluss
Anschluss Messfeld: Aufschiebe-Endverschluss
Anschluss Trafo: Winkelstecker, Euromold, K200LR, ohne
Metallkapselung, Herstellen und Verlegen der
Niederspannungs-Kabelverbindung zwischen NS-Verteilung
und
Transformator in 4 x 4 x 1 NSGAFöU 240 mm²
(L1/L2/L3/PEN)

einschließlich zweiseitigem Anschluss:
Anschluss NS-Verteilung Kabelschuhe, berührungssicher
abgeschrumpft
Anschluss Trafo: mit Pfisterer-Klemmen und Hauben

Erdung:
Bewehrung und sämtliche Metallteile sind miteinander
verschweißt oder elektrisch leitend untereinander
verbunden.
Sammelerdungsanschlüsse sind vorhanden.

Die Dokumentation ist mit in den Einheitspreis
einzukalkulieren.
Menge: 1,000 St

### Titel 02 Dienstleitungen

*Hinweis*
Stundenlohnarbeiten zum Nachweis sind nur mit
vorheriger
Genehmigung der Bauleitung zulässig und kommen nur in
Betracht für unvorhergesehene und in vorstehenden
Positionen
nicht enthaltenen Arbeiten.
Im Stundenlohnverrechnungssatz müssen Lohnkosten, ggfl.
Zulagen, Unternehmerzuschlag, Fahrgeld, Auslösungen,
Gemeinkostenanteile, Sozialkassenbeiträge und
vermögenswirksame Leistungen enthalten sein.

Stundenlohnzettel sind der Bauleitung täglich in
prüfbarer Form
einzureichen. Für Leistungen, die im Stundenlohn
ausgeführt
werden sollen, wird nur der Stundensatz der
Arbeitskraft mit der
für die jeweiligen Arbeiten notwendigen Qualifikation
anerkannt.

Folgende Erklärung ist abzugeben:

Mit unserer Unterschrift unter dem Angebot erklären
wir hiermit,
dass der Verrechnungssatz unter Beachtung der
preisrechtlichen Vorschriften ermittelt wurde und
unabhänging
von der Anzahl der abzurechnenden Stunden gilt.

**02.10 Stundenlohnarbeiten Obermonteur**
Stundenlohnarbeiten wie vor beschrieben mit der
Qualifikation
eines Obermonteurs
Menge: 8,000 Std

**02.20 Stundenlohnarbeiten Monteur**
Stundenlohnarbeiten wie vor beschrieben mit der
Qualifikation
eines Monteurs
Menge: 12,000 Std

**02.30 Stundenlohnarbeiten Helfer / Auszubildender**
Stundenlohnarbeiten wie vor beschrieben mit der
Qualifikation
eines Helfers / Auszubildenden
Menge: 12,000 Std

*Hinweis*
Inbetriebnahme der Kompaktstation-Trafoanlage zusammen
mit
dem VNB, einschließlich einer sep. Anfahrt, einschl.
Einweisung
des Bedienpersonals

Die Leistung ist in dem Kalkulationshinweis
beschrieben.
Erstellung und Bearbeitung der Genehmigung für die
durchzuführende Genehmigung durch den VNB.

inkl. Erstellung der Dokumentation, bestehend aus
Genehmigungszeichnungen, Prüfprotokolle,
Beschreibungen in
Papierform 3-fach, sowie als PDF- Dateien auf
Datenträger

**02.40 Begleitung der Sachverständigenüberprüfung**
Die komplette Kompaktstation-Trafoanlage ist durch den
"Technischen Überwachungsverein" (TÜV) oder einen
Sachverständigen gemäß TÜV-Prüfverordnung abnehmen zu
lassen.

- Kompaktstation-Trafoanlage

Der AN wird alle erforderlichen Unterlagen für eine
Abnahmeprüfung vorbereiten und dem Sachverständigen zur
Verfügung stellen.

Die Terminierung der Abnahme mit dem Sachverständigen
erfolgt durch den AN.

Der Sachverständige wird durch den Bauherrn bestellt.
Die Kosten für den Sachverständigen sind nicht mit in
die EPs
einzukalkulieren.

In die Kosten sind die Begleitung des Sachverständigen
bei der
Abnahme (Obermonteur / Monteur) und ein zusätzlicher
Monteur als Helfer inklusive Werkzeuge und sämtlicher
Nebenleistungen, die bei der Abnahme erforderlich
sind, in die
EPs einzukalkulieren.

Abnahmedauer ca. 1 Tag

Mängel an der Anlage, die durch den AN verursacht
wurden und
zu einem Nachfolgetermin führen, gehen zu Lasten des
AN.

Die Prüfprotokolle sind den Revisionsunterlagen
beizulegen.
Menge: 1,000 psch

*Hinweis*
Kundeneigene Anlagenteile und bauliche Einrichtungen
der
Mittelspannungsstation sind von deren Eigentümer in
ordnungsgemäßem Zustand zu halten. Eine Wartung ist in
regelmäßigem Turnus (gemäß DGUV-Vorschrift 3 alle 4
Jahre)
nach den Vorgaben der Hersteller sowie unter
Berücksichtigung
der weiteren Umstände durch Fachfirmen durchzuführen.

Die Mindestanforderungen der AVU-Netz an die Wartungen
sind:

- der Stationskörper der Kompaktstationsgehäuse ist auf
  Mängel zu überprüfen
- der Berührungsschutz zu unter Spannung stehenden
Teilen
  muss sichergestellt sein
- eine Erdungsmessung ist durchzuführen und zu
protokollieren
- alle Schaltfelder einschließlich Einspeisezellen

1. Schaltanlage

Probeschaltung der Schaltgeräte im spannungslosen
Zustand
funktioniert:
- Verriegelungen funktionieren fehlerfrei
- Schalterstellungsanzeigen sind eindeutig und korrekt
- Schaltmechanik funktioniert fehlerfrei
- Gasdruck ist im geforderten Bereich
- normativ geforderte Werte der kapazitiven
  Spannungsanzeigesysteme werden eingehalten
  (VDE 0682-415)

2. Schutzeinrichtungen

- Anregung Schutzrelais mit Auslösung Leistungsschalter
  gemäß VDE-AR-N 4110 "Technische Regeln für den
  Anschluss von Kundenanlagen an das
Mittelspannungsnetz
  und deren Betrieb (TAR Mittelspannung) fand statt und
  funktionierte
- Auslösung der
Hochspannungs-Hochleistungs-Prüfsicherung
  mit Auslösung Lasttrennschalter erfolgte

3. Reinigung

4. Wartungsprotokoll

Bei einer eventuellen Beauftragung ist nicht
automatisch der
Wartungsvertrag abgeschlossen, jedoch wird die Pos.
"Wartung" bei der Wertung der Angebote wie eine
Position des
Leistungsumfangs behandelt und mit der Angebotssumme zu
einem theoretischen Gesamtangebotspreis
zusammengefasst.

Der Wartungspreis bei Abschluss eines
Wartungsvertrages gilt
für die Dauer von 4 Jahren.

Außerdem muss enthalten sein:

- alle Fahrt-, Lohn-, Auslösungs- und
Übernachtungskosten
- die Gestellung von Klein- und Reinigungsmitteln
- das Führen von Wartungsbüchern

Arbeitskarte für Mittelspanungsanlagen

Arbeitskarte - Auszug aus AMEV

Gemäß Arbeitskarte für die Kompaktstation sind die
Wartungsarbeiten anzubieten. In der Preiskalkulation
sind in
Abstimmung mit der AVU-Netz GmbH, wie angekündigt, die
Wartungsarbeiten oder die notwendige Abschaltung der
Kompaktstation durch die AVU-NETz GmbH mit zu
berücksichtigen. Zusätzlich ist jeder
Wartungsintervall ist bei
Schule und dem Gebäudemanagment Wetter (Ruhr)
anzumelden.

**02.50 Wartung und Inspektion**
Wartung und Inspektion der Kompaktstation-Trafoanlage
gem. Vorgabe TAB der AVU-Netz und gültigen DIN-Normen
für
Wartungsintervalle der Elektrotechnik

Der Wartungspreis bei Abschluss eines
Wartungsvertrages gilt
für die Dauer von 4 Jahren (48 Montate).

Die Mindestanforderung ist in dem Hinweistext
Kalkulationshinweis Wartung beschrieben.

Dem Angebot ist für die Kompaktstation-Trafoanlage ein
ausgefüllter Wartungsvertrag beizufügen, aus dem alle
preisbildenden Faktoren wie Gerätebeschreibungen,
Wartungsintervalle usw. für eine Inspektion und
Wartung der
Anlage eindeutig ersichtlich sind. Außerdem muss
enthalten
sein:

Für die Zeit nach Ablauf der Mängelansprüche
beabsichtigt der
Auftraggeber, einen Wartungsvertrag (Inspektion und
Wartung)
abzuschließen.

Eine vorgeschriebene Wartung in der Gewährlseitungs
ist mit
einzukalkulieren.
Menge: 1,000 psch

USt %: 19,00
